# Umbau der alten Fahrzeughalle zu Umkleide- und Sanitärräumen
Angebotsaufforderung (GAEB 90, DA83)

## BA II - Beton-, Mauer-, Putz-, Trockenba

### 10 Abriß-, Erdbaubauarbeiten

#### 10.10 Fußboden

**10.10.10 Betonanalyse nach LAGA**
Beprobung nach LAGA PN98 und Untersuchung nach LAGA M20
(Deklarationsanalyse) zur Verwertung von Material.

Untersuchungsstoff: Beton der unbewehrten Bodenplatte
(Fußboden der Fahrzeughalle)
Menge: 1,000 St

**10.10.20 Erdbodenanalyse nach LAGA**
Beprobung nach LAGA PN98 und Untersuchung nach LAGA M20
(Deklarationsanalyse) zur Verwertung von Material.

Untersuchungsstoff: Erdboden unterhalb der Bodenplatte
(Fußboden der Fahrzeughalle)
Menge: 1,000 St

**10.10.30 Bodenplatte, Beton, unbewehrt, abbrechen**
Bodenplatte aus Beton, unbewehrt, abbrechen,
ladegerecht zerkleinern, Transport aus dem Gebäude,
laden, Abtransport und Entsorgung.

Dicke: bis D = 34 cm
Abbruchort: Erdgeschoß, Fahrzeughalle
Zuordnungsklasse der Verwertung: Z1.1 (LAGA)
Transportweg: bis 15 m
Menge: 45,000 m³

**10.10.40 Gründungsmauerwerk, Ziegelstein, abbrechen, d= 50 cm**
Gründungsmauerwerk der Außenwand aus Ziegelsteinen im
Bereich von Türöffnungen, abbrechen, ladegerecht
zerkleinern; Bauschutt entsorgen.

Wanddicke: bis 50 cm
Höhe: H = 40 cm
Öffnungsbreite: B = 1.20 m
Abbruchort: Außentüren der Fahrzeughalle
Menge: 4,000 St

**10.10.50 Bodenaushub, Bodenklasse 3, mit Abfuhr**
Boden im Gebäude unterhalb der Bodenplatte ausheben,
Transport aus dem Gebäude, laden, Grobplanum herstellen
und Aushubmaterial abfahren.

Deponiegebühr gesondert.
Bodenprofil: eben
Aushubtiefe: bis 0.05 m
Toleranz Planum: lt. DIN 18202, Tabelle 3, Zeile 1
Bodenklasse: 3
Transportweg: bis 15 m
Menge: 130,000 m²

**10.10.60 Deponiegebühren, Bodenaushub, Z1.1**
Deponiegebühren für das Entsorgen des Bodenaushubs.

Bodenklasse: 3
Bodengruppe: SU
Zuordnungsklasse der Verwertung: Z1.1 (LAGA)
Menge: 10,000 m³

**10.10.70 Deponiegebühren, Bodenaushub, Z2**
*** Bedarfsposition ohne GB
Deponiegebühren für das Entsorgen des Bodenaushubs.

Bodenklasse: 3
Bodengruppe: SU
Zuordnungsklasse der Verwertung: Z2 (LAGA)
Menge: 10,000 m³

**10.10.80 Bodensohle planieren und verdichten**
Bodensohle im Gebäude nach dem Aushub planieren.
Ausführung unmittelbar vor dem Einbringen der
Sauberkeitsschicht
als planebene Fläche, mit höchstens +/- 2 cm
Höhendifferenz auf eine Länge von 5.0 m, einschl. des
Verdichtens mit geeignetem Gerät. Überschüssiges
Material entsorgen.

Bodenklasse: 3
Verdichtungsgrad: DPr 98%
Menge: 130,000 m²

#### 10.20 Wände

**10.20.10 Innenwand, Ziegelstein, abbrechen, d=15 cm**
Innenwand aus Ziegelsteinen, beidseitig verputzt,
abbrechen, ladegerecht zerkleinern, aus dem Gebäude
transportieren, Bauschutt entsorgen.

Wanddicke: 15 cm einschl. Putz
Abbruchort: Trennwand ehem. Fahrzeughalle zur Werkstatt
Menge: 15,000 m²

**10.20.20 Putz abschlagen, innen**
Putz im Innenbereich restlos abschlagen und Mauerwerk
reinigen, aus dem Gebäude transportieren, Bauschutt
entsorgen.

Kalk-Zementputz
Putzdicke: 2 cm
Anzahl Putzlagen: 1
Wandhöhe: H = 3.50 m
Menge: 130,000 m²

**10.20.30 Putz abschlagen, innen, Laibungen**
Putz im Innenbereich an Fenster-, Türlaibungen restlos
abschlagen und Mauerwerk reinigen, aus dem Gebäude
transportieren, Bauschutt entsorgen.

Kalk-Zementputz
Laibungsbreite: bis B = 20 cm
Putzdicke: 2 cm
Anzahl Putzlagen: 1
Wandhöhe: H = 3.50 m
Menge: 10,000 m

#### 10.30 Bauelemente

**10.30.10 Fensterelement ausbauen, Holz, B/H = 1.05/1.25 m**
Fensterelement mit Flügel und Fensterrahmen aus
Holz, Isolierverglasung, ausbauen und entsorgen.

Größe: B/H = 1.05/1.25 m
Menge: 1,000 St

**10.30.20 Torelement ausbauen, Holz, B/H = 3.00/3.25 m**
Zweiflügliger Torelement aus Holz ausbauen und
entsorgen.

Größe: B/H = 3.00/3.25 m
Menge: 3,000 St

**10.30.30 Türelement demontieren, Metall, B/H = 1.00/2.125 m**
Türelement mit Flügel und Eckzarge, Metall-
Brandschutztür, vorsichtig demontieren und zur
Wiederverwendung im Objekt zwischenlagern.

Größe: B/H = 1.00/2.125 m
Menge: 2,000 St

### 20 Mauerarbeiten

#### 20.10 Wände

**20.10.10 Außenwandöffnung schließen, Toröffnung, Porenbeton PP2/0.30, d=30 cm**
Außenwandöffnung mit Porenbetonsteinen schließen,
einschl. schubfesten Anschluß an vorhandenes Mauerwerk
herstellen, einschl. Rüstung.

Edelstahlflachstahlanker in jeder 2. Mauerwerksfuge an
die vorhandene Wandlaibung aus Vollziegelmauerwerk
andübeln.

Steinart: Porenbeton PP2/0.30
Wärmeleitwert: lambda = 0.07 W/(mK)
Mörtelgruppe: DB
Größe der Öffnung: B/H = 3.00/3.45 m
Wanddicke: D = 30 cm
Einbauort: ehem. Toröffnung der Fahrzeughalle
Menge: 3,000 St

**20.10.20 Außenwandöffnung schließen, Fensteröffnung, Porenbeton PP2/0.30, d=30 cm**
Außenwandöffnung mit Porenbetonsteinen schließen,
einschl. schubfesten Anschluß an vorhandenes Mauerwerk
herstellen, einschl. Rüstung.

Edelstahlflachstahlanker in jeder 2. Mauerwerksfuge an
die vorhandene Wandlaibung aus Vollziegelmauerwerk
andübeln.

Steinart: Porenbeton PP2/0.30
Wärmeleitwert: lambda = 0.07 W/(mK)
Mörtelgruppe: DB
Größe der Öffnung: B/H = 1.05/1.15 m
Wanddicke: D = 30 cm
Einbauort: ehem. Fensteröffnung der Fahrzeughalle
Menge: 1,000 St

**20.10.30 Innenwandöffnung schließen, Türöffnung, Porenbeton PP4/0.50, d=36.5 cm**
Innenwandöffnung mit Porenbetonsteinen schließen,
einschl. schubfesten Anschluß an vorhandenes Mauerwerk
herstellen.

Edelstahlflachstahlanker in jeder 2. Mauerwerksfuge an
die vorhandene Wandlaibung aus Vollziegelmauerwerk
andübeln.

Steinart: Porenbeton PP4/0.50
Wärmeleitwert: lambda = 0.12 W/(mK)
Mörtelgruppe: DB
Größe der Öffnung: B/H = 1.00/2.15 m
Wanddicke: D = 36.5 cm
Einbauort: ehem. Türöffnung zwischen Fahrzeughalle und
Schlauchturm
Menge: 1,000 St

**20.10.40 Abdichtung unter Wand, G200 DD, Breite 50 cm**
Abdichtung in Mauerwerkswänden gegen aufsteigende
Feuchtigkeit mit Bitumenbahnen, einlagig, lose zwischen
Mörtelschichten verlegt, mit mind. 10 cm
Stoßüberlappung.

Bauteil: Außenwände unterhalb der 1.
Mauerwerksschicht
Abdichtungstyp: MSB
Abdichtung: G 200 DD
Wanddicke: 30 cm
Breite der Abdichtungsbahn: 50 cm
Menge: 10,000 m

**20.10.50 Abdichtung in Wand, G200 DD, Breite 30 cm**
Abdichtung in Mauerwerkswänden gegen aufsteigende
Feuchtigkeit mit Bitumenbahnen, einlagig, lose zwischen
Mörtelschichten verlegt, mit mind. 10 cm
Stoßüberlappung.

Bauteil: Außenwände über der 2. Mauerwerksschicht
Abdichtungstyp: MSB
Abdichtung: G 200 DD
Wanddicke: 30 cm
Breite der Abdichtungsbahn: 30 cm
Menge: 9,000 m

**20.10.60 Abdichtung in Wand, G200 DD, Breite 36.5 cm**
Abdichtung in Mauerwerkswänden gegen aufsteigende
Feuchtigkeit mit Bitumenbahnen, einlagig, lose zwischen
Mörtelschichten verlegt, mit mind. 10 cm
Stoßüberlappung.

Bauteil: Außenwände über der 2. Mauerwerksschicht
Abdichtungstyp: MSB
Abdichtung: G 200 DD
Wanddicke: 36.5 cm
Breite der Abdichtungsbahn: 36.5 cm
Menge: 1,000 m

**20.10.70 Sturzträger herstellen, lichte Länge 1.20 m**
Sturzträger im Bereich von Wandöffnungen herstellen,
einschl. Herstellung der Auflagertaschen im vorhandenen
Vollziegelmauerwerk.

einschl. Rüstung

2 x Flachziegelstürze, B = 11.5 cm und B = 17.5 cm
lichte Öffnungweite: L = 1.20 m
Sturzlänge: L = 1.50 m

Arbeitshöhe: UK Sturzträger H = 2.30 m über Fußboden

Einbauort: Türöffnung Außenwand Ostseite
Menge: 2,000 St

**20.10.80 Wärmedämm-Verbundsystem als Kämpferprofil, EPS WDV 035-100**
Wärmedämm-Verbundsystem aus Polystyrol-Hartschaumplatte
n
im Klebeverfahren als stirnseitige Dämmung am
Flachziegelsturz anbringen, 3-seitige
Armierungschicht (Abwicklung 12+15+12=39 cm),
APU-Schienen.

Länge des Sturzträger: L = 1.20 m
Höhe der Dämmplatte: H = 15 cm

Untergrund: Flachziegelsturz
Dämmmaterial: EPS WDV 035
Wärmeleitfähigkeit: WLG 035
Dämmplattendicke: 100 mm
Armierungsschicht: Armierungsgewebe fein 4 x 4 mm,
Armierungsmörtel
Gef. Baustoffklasse: B2 - normal entflammbar
Menge: 2,000 St

**20.10.90 Abdichtungsflächen feinreinigen**
Abdichtungsflächen durch Abkehren und Absaugen
feinreinigen. Reinigungsgut entsorgen.

Bauteil: Wandfuß von der Gründung bis über die
Horizontabdichtung
Untergrund: bestehendes Vollziegelmauerwerk
Menge: 20,000 m²

**20.10.100 Abdichtung, Feuchte, Wand, Schlämme, starr**
Abdichtung mit zementgebundener
starrer Dichtungsschlämme, vertikal.

Bauteil: Wandfuß von der Gründung bis über die
Horizontalabdichtung
Belastungsart: Bodenfeuchte
Untergrund: bestehendes Vollziegelmauerwerk
Arbeitsgänge: 2

Angeb. Fabrikat: .....
Menge: 20,000 m²

### 30 Putzarbeiten

#### 30.10 Innenputz

**30.10.10 Türelemente schützen, Folie**
Türelemente zum Schutz mit Folie abkleben oder
staubdicht abdecken.
Leistung inkl. Beseitigung der Abdeckmaterialien nach
Beendigung der Putzarbeiten.

Türabmessung: B/H = 1.19/2.30 m
Menge: 4,000 St

**30.10.20 Fensterelemente schützen, Folie**
Fensterelemente zum Schutz mit Folie abkleben oder
staubdicht abdecken.
Leistung inkl. Beseitigung der Abdeckmaterialien nach
Beendigung der Putzarbeiten.

Fensterabmessung: B/H = 1.19/0.86 m
Menge: 4,000 St

**30.10.30 Fensterelemente schützen, Folie**
Fensterelemente zum Schutz mit Folie abkleben oder
staubdicht abdecken.
Leistung inkl. Beseitigung der Abdeckmaterialien nach
Beendigung der Putzarbeiten.

Fensterabmessung: B/H = 1.75/0.86 m
Menge: 2,000 St

**30.10.40 Fensterelemente schützen, Folie**
Fensterelemente zum Schutz mit Folie abkleben oder
staubdicht abdecken.
Leistung inkl. Beseitigung der Abdeckmaterialien nach
Beendigung der Putzarbeiten.

Fensterabmessung: B/H = 2.25/0.86 m
Menge: 1,000 St

**30.10.50 Fensterelemente schützen, Folie**
Fensterelemente zum Schutz mit Folie abkleben oder
staubdicht abdecken.
Leistung inkl. Beseitigung der Abdeckmaterialien nach
Beendigung der Putzarbeiten.

Fensterabmessung: B/H = 1.05/1.15 m
Menge: 2,000 St

**30.10.60 Innenfensterbänke schützen, Folie**
Innenfensterbänke zum Schutz mit Folie abkleben oder
staubdicht abdecken.
Leistung inkl. Beseitigung der Abdeckmaterialien nach
Beendigung der Putzarbeiten.

Innenfensterbankabmessung: B/L = 0.25/1.19 m
Menge: 4,000 St

**30.10.70 Innenfensterbänke schützen, Folie**
Innenfensterbänke zum Schutz mit Folie abkleben oder
staubdicht abdecken.
Leistung inkl. Beseitigung der Abdeckmaterialien nach
Beendigung der Putzarbeiten.

Innenfensterbankabmessung: B/L = 0.25/1.75 m
Menge: 1,000 St

**30.10.80 Innenfensterbänke schützen, Folie**
Innenfensterbänke zum Schutz mit Folie abkleben oder
staubdicht abdecken.
Leistung inkl. Beseitigung der Abdeckmaterialien nach
Beendigung der Putzarbeiten.

Innenfensterbankabmessung: B/L = 0.25/2.25 m
Menge: 1,000 St

**30.10.90 Eckschutzwinkel, verzinkt, Putz, innen**
Eckschutzwinkel aus verzinkten Drähten in verschiedenen
Längen an Kanten im Innenbereich mit
Befestigungsmittel, nach Wahl des Auftragnehmers.

Putzdicke: bis 20 mm
Angeb. Fabrikat: .....
Menge: 75,000 m

**30.10.100 Anputzleiste, Fenster/Türen**
Anschluss des Innenputzes an Fenster und Türen für
Innenanwendung mit Anschlussprofil mit Schaumklebeband
an Fensterrahmen befestigen.

Bauteil: Fensterrahmen, Türrahmen
Menge: 60,000 m

**30.10.110 Spritzbewurf, voll deckend, Wand, innen**
Spritzbewurf als Putzgrundvorbereitung, voll deckend.

Putzgrund: Vollziegel, Porenbeton
Mörtelgruppe: P III
Bauteil: Wände
Menge: 150,000 m²

**30.10.120 Ausgleichsputz auftragen**
Ausgleichsputz auf unebenen Wänden auftragen und
entsprechend Erhärtungszeit trocknen lassen.

Unebenheiten: +/- 10 mm
Mörtel: Kalkzementputz
Menge: 30,000 m²

**30.10.130 Kalkzementputz, 1-lagig, Wand, innen**
Kalkzementputz, einlagig, im Innenbereich,
mit Putzbewehrung aus Glasfasergewebe.

Putzgrund: Vollziegel, Porenbeton
Mörtelart: GP (Normalputzmörtel)
Mörtelgruppe: CS II (P II)
Oberfläche: abgerieben und gefilzt
Oberflächenqualität: Q2
Putzdicke: 15 mm
Menge: 150,000 m²

**30.10.140 Spritzbewurf, voll deckend, Laibungen, innen, B = 20 cm**
Spritzbewurf als Putzgrundvorbereitung, voll deckend.

Putzgrund: Vollziegel, Porenbeton
Mörtelgruppe: P III
Bauteil: Laibungen
Laibungstiefe: 200 mm
Menge: 60,000 m

**30.10.150 Kalkzementputz, 1-lagig, Laibung, innen, B = 20 cm**
Kalkzementputz, einlagig, im Innenbereich.

Putzgrund: Vollziegel, Porenbeton
Mörtelart: GP (Normalputzmörtel)
Mörtelgruppe: CS II (P II)
Oberfläche: abgerieben und gefilzt
Oberflächenqualität: Q2
Putzdicke: 20 mm
Bauteil: Laibungen
Laibungstiefe: 200 mm
Menge: 10,000 m

**30.10.160 Installationsschlitze, Kalkzementmörtel, 50 mm, innen**
Installationsschlitze satt mit Kalkzementmörtel
auswerfen und eben abziehen.

Schlitzbreite: bis 60 mm
Schlitztiefe: bis 30 mm
Menge: 50,000 m

**30.10.170 Sanierputz nach WTA, geringe Salzbelastung, Kleinflächen A < 1.50 m²**
Sanierputz für Mauerwerk mit geringer Salzbelastung nac
h
WTA Merkblatt 2-2-91 als Sanierputzsystem bestehend
aus:
- Spritzbewurf, i.d.R. "netzförmig" aufgetragen
- Sanierputz-WTA, min D = 20 mm

Farbton: naturweiß

Sanierputzsystem: weber.san o.gl.
Spritzbewurf weber.san 160 WTA
Sanierputz weber.san 162 WTA

Einzelgröße: bis 1.50 m²
Menge: 10,000 m²

#### 30.20 Außenputz

**30.20.10 Türelemente schützen, Folie**
Türelemente zum Schutz mit Folie abkleben oder
staubdicht abdecken.
Leistung inkl. Beseitigung der Abdeckmaterialien nach
Beendigung der Putzarbeiten.

Türabmessung: B/H = 1.19/2.30 m
Menge: 2,000 St

**30.20.20 Fensterelemente schützen, Folie**
Fensterelemente zum Schutz mit Folie abkleben oder
staubdicht abdecken.
Leistung inkl. Beseitigung der Abdeckmaterialien nach
Beendigung der Putzarbeiten.

Fensterabmessung: B/H = 1.19/0.86 m
Menge: 2,000 St

**30.20.30 Fensterelemente schützen, Folie**
Fensterelemente zum Schutz mit Folie abkleben oder
staubdicht abdecken.
Leistung inkl. Beseitigung der Abdeckmaterialien nach
Beendigung der Putzarbeiten.

Fensterabmessung: B/H = 2.25/0.86 m
Menge: 1,000 St

**30.20.40 Fensterelemente schützen, Folie**
Fensterelemente zum Schutz mit Folie abkleben oder
staubdicht abdecken.
Leistung inkl. Beseitigung der Abdeckmaterialien nach
Beendigung der Putzarbeiten.

Fensterabmessung: B/H = 1.05/1.15 m
Menge: 1,000 St

**30.20.50 Putz- und Sockelkante, Putz, außen**
Putz- und Sockelkante, inkl. Putzprofil, Außenputz.

Putzprofil: .....
Menge: 9,000 m

**30.20.60 Kantenschutzprofil, verzinkt, Putz, außen**
Eckschutzprofil aus verzinkten Drähten mit PVC-Überzug,
im Außenbereich, Befestigungsmittel nach Wahl des
Auftragnehmers.

Bauteil: Wand
Angeb. Fabrikat: .....
Menge: 15,000 m

**30.20.70 Anschlußfuge, Putz, außen**
Anschlußfuge mittels Putzkantenprofil und Kompriband im
Anschluß zur bestehenden Wandlaibung ausführen, im
Außenbereich, Befestigungsmittel nach Wahl des
Auftragnehmers.

Bauteil: Wand, geschlossene Tor- und Fensteröffnungen
Angeb. Fabrikat: .....
Menge: 32,000 m

**30.20.80 Anputzleiste, Fenster/Türen**
Anschluss des Außenputzes an Fenster und Türen für
Außenanwendung mit Anschlussprofil mit Schaumklebeband
an Fensterrahmen befestigen.

Bauteil: Fensterrahmen, Türrahmen
Menge: 15,000 m

**30.20.90 Unterputz, Kalkzement, Wand, außen**
Unterputz aus Kalkzement an Wänden im Außenbereich,
faserarmierter Leichtputz, einschließlich vollflächige
Gewebearmierung.

Putzgrund: Porenbeton PP 1.6/0.30
Mörtelart: GP (Normalputzmörtel)
Mörtelgruppe: CS III (P II)
Kapillare Wasseraufnahme: W 1
Putzdicke: 15 mm

Standort: Kleinflächen, geschlossene Tor- und
Fensteröffnungen
Angeb. Fabrikat: .....
Menge: 10,000 m²

**30.20.100 Grundierung, Untergrundverfestigung, Wand, außen**
Grundierung als Untergrundverfestigung für oberflächig
sandende Flächen als Vorbereitung für einen
mineralischen Oberputz.

Untergrund: Unterputz, Faserleichtputz
Standort: Kleinflächen, geschlossene Tor- und
Fensteröffnungen
Menge: 10,000 m²

**30.20.110 Oberputz, mineralisch, Scheibenputz, Wand, außen, weiß**
Oberputz, mineralisch, an Wänden im Außenbereich.

Putzgrund: Unterputz, Faserleichtputz
Mörtelart: CR (Edelputzmörtel)
Mörtelgruppe: CS II (P II)
Kapillare Wasseraufnahme: W 2
Struktur: Scheibenputz, Körnung 2 mm
Farbton: weiß

Standort: Kleinflächen, geschlossene Tor- und
Fensteröffnungen
Angeb. Fabrikat: .....
Menge: 10,000 m²

**30.20.120 Grundierung, Wand, außen**
Grundierung von Außenputzflächen bei stark saugendem
Untergrund als Vorbereitung für eine Farbbeschichtung.

Art des Putzes: mineralischer Oberputz PII
Oberfläche: Scheibenputz, Körnung 2 mm
Standort: Kleinflächen, geschlossene Tor- und
Fensteröffnungen
Angeb. Fabrikat: .....
Menge: 10,000 m²

**30.20.130 Beschichtung, Außenputz, rau, Silikonharzfarbe**
Erstbeschichtung im Außenbereich, deckend, mit
Silikonharzfarbe ohne auswaschbare biozide
Filmkonservierung herstellen.

Bauteil: Außenwände
Untergrund: Scheibenputz, Körnung 2 mm
Glanzgrad: stumpfmatt
Deckvermögen: Klasse 1
Farbe: beige, nach Wahl des AG

Standort: Kleinflächen, geschlossene Tor- und
Fensteröffnungen
Fabrikat: .....
Menge: 10,000 m²

#### 30.30 Sockelputz

**30.30.10 Abdichtung, Feuchte, Wand, Schlämme, starr**
Abdichtung als Außenabdichtung mit zementgebundener
starrer Dichtungsschlämme, vertikal.

Bauteil: Außenwandsockel
Belastungsart: Bodenfeuchte, nicht aufstauendes
Sickerwasser, Spritzwasser
Untergrund: Porenbetonmauerwerk
Arbeitsgänge: 2

Angeb. Fabrikat: .....
Menge: 5,000 m²

**30.30.20 Grundierung, Untergrundverfestigung, Sockel, außen**
Grundierung als Untergrundverfestigung für oberflächig
sandende Flächen als Vorbereitung für einen
Armierungssockelputz.

Untergrund: mineral. Dichtschlämme
Menge: 5,000 m²

**30.30.30 Armierungsputz, 1-lagig, Sockel, außen**
Armierungsputz aus Zementputz P III und einer
Putzbewehrung aus Armierungsgewebe herstellen, einlagig
,
im Außenbereich.

Bauteil: Außenwandsockel
Putzgrund: Mauerwerk mit mineral. Dichtungsschlämme
Sockelhöhe: 300 mm über OFG
Mörtelart: GP (Normalputzmörtel)
Mörtelgruppe: CS IV (PIII)
Kaspillare Wasseraufnahme: W 2
Oberfläche: fein verrieben
Armierungsputzdicke: 15 mm
Menge: 5,000 m²

**30.30.40 Grundierung, Sockelputz, außen**
Grundierung von Außenwandsockelputzflächen bei stark
saugendem Untergrund als Vorbereitung für eine
Farbbeschichtung.

Art des Putzes: mineralischer Oberputz PIII
Oberfläche: Glattputz
Angeb. Fabrikat: .....
Menge: 5,000 m²

**30.30.50 Beschichtung, Außensockelputz, glatt, Silikonharzfarbe grau**
Erstbeschichtung des Außenwandsockelputzes im
Außenbereich, deckend, mit Silikonharzfarbe ohne
auswaschbare biozide Filmkonservierung herstellen.

Bauteil: Sockelputz
Untergrund: fein verriebener Zementputz
Glanzgrad: stumpfmatt
Deckvermögen: Klasse 1
Farbe: grau, nach Wahl des AG
Angeb. Fabrikat: .....
Menge: 5,000 m²

### 40 Trockenbauarbeiten

#### 40.10 Wände

**40.10.10 Gipsfaserplatten-Montagewand, CW 75/125, 2 x 12.5 mm**
Gipsfaserplatten-Montagewand, nicht tragend,
feuchtraumgeeignet, bestehend aus:
- einfachem Ständerwerk aus verzinkten Stahlprofilen,
einschl. Anschlussdichtung an andere Bauteile,
- beidseitiger Beplankung mit Gipsfaserplatten, einschl
.
starrem Anschluss mit Anspachtelung an andere Bauteile.
 Oberflächenausbildung in Standardverspachtelung,
Qualitätsstufe Q2 (Grundverspachtelung plus
Nachverspachtelung/Finish). Eventuelle Fugenbewehrung
gemäß Herstellerangaben.
- plattenförmiger Dämmschicht aus Mineralwolle, dicht
und abgleitsicher im Zwischenraum eingebaut

Profile: CW/UW 75/06
Beplankung je
Seite: 2 x 12.5 mm Gipsfaserplatten
Brandschutzkl. EN 13501: A2-s1,d0
Kantenausbildung: TB-Kante umlaufend
Dämmung: Mineralwolle, MW
Dämmstoffdicke: 60 mm
Anwendung: WZ
Wanddicke: 125 mm
Max. Höhe: 3.60 m
Angeb. Fabrikat: .....
Menge: 80,000 m²

**40.10.20 Gipsfaserplatten-Montagewand, CW 75/125, 2 x 12.5 mm, Brandschutz F 90 -A**
Gipsfaserplatten-Montagewand, nicht tragend,
bestehend aus:
- einfachem Ständerwerk aus verzinkten Stahlprofilen,
einschl. Anschlussdichtung an andere Bauteile,
- beidseitiger Beplankung mit Gipsfaserplatten, einschl
.
starrem Anschluss mit Anspachtelung an andere Bauteile.
 Oberflächenausbildung in Standardverspachtelung,
Qualitätsstufe Q2 (Grundverspachtelung plus
Nachverspachtelung/Finish). Eventuelle Fugenbewehrung
gemäß Herstellerangaben.
- plattenförmiger Dämmschicht aus Mineralwolle, dicht
und abgleitsicher im Zwischenraum eingebaut

Profile: CW/UW 75/06
Beplankung je
Seite: 2 x 12.5 mm Gipsfaserplatten
Brandschutzkl. EN 13501-1: A2-s1,d0
Brandschutzkl. EN 13501-2: EI 90 (nB) (DIN 4102: F 90-A
)
Kantenausbildung: TB-Kante umlaufend
Dämmung: Mineralwolle, MW
Dämmstoffdicke: 60 mm
Anwendung: WZ
Wanddicke: 125 mm
Max. Höhe: 3.60 m
Standort: Trennwände zur verbleibenden Fahrzeughalle
Angeb. Fabrikat: .....
Menge: 20,000 m²

**40.10.30 Gipsfaserplatten-Montagewand, 2xCW 75/300, 2 x 12.5 mm**
Gipsfaserplatten-Montagewand als Installationswand,
nicht tragend, feuchtraumgeeignet, bestehend aus:
- doppeltem Ständerwerk aus verzinkten Stahlprofilen,
einschl. Anschlussdichtung an andere Bauteile,
- beidseitiger Beplankung mit Gipsfaserplatten, einschl
.
starrem Anschluss mit Anspachtelung an andere Bauteile.
 Oberflächenausbildung in Standardverspachtelung,
Qualitätsstufe Q2 (Grundverspachtelung plus
Nachverspachtelung/Finish). Eventuelle Fugenbewehrung
gemäß Herstellerangaben.
- plattenförmiger Dämmschicht aus Mineralwolle, dicht
und abgleitsicher im Zwischenraum eingebaut

Profile: 2 x CW/UW 75/06
Beplankung je
Seite: 2 x 12.5 mm Gipsfaserplatten
Brandschutzkl. EN 13501: A2-s1,d0
Kantenausbildung: TB-Kante umlaufend
Dämmung: Mineralwolle, MW
Dämmstoffdicke: 2 x 60 mm
Anwendung: WZ
Wanddicke: 300 mm
Max. Höhe: 3.60 m
Angeb. Fabrikat: .....
Menge: 30,000 m²

**40.10.40 Feuchtraumplatte Powerpaneel H2O, für Montagewand, Zulage**
Einseitige Beplankung der Montagewand mit
Feuchtraumplatten Powerpaneel H2O (Fabrikat Fermacell
oder gleichwertig), D=12.5 mm, anstatt der
Gipsfaserplatten D=12.5 mm, Ständerwerk mit zusätzliche
m
Korrosionsschutz, als Zulage zu vorstehender Position.

Wassereinwirkungsklasse: W2-1 hoch
Korrosionsschutz: C4 hoch
Einbauort: Duschen
Angeb. Fabrikat: ....
Menge: 30,000 m²

**40.10.50 Gipsfaserplatten-Installations-Vorsatzschale, horizontale Abdeckung, 2 x 12.5 mm**
Gipsfaserplatten-Vorsatzschale, freistehend, als
Installationswand für Feuchträume, mit horizontaler
Abdeckung der nicht raumhohen Installationswand.
Ausführung mit imprägnierten Platten und Ständerwerk
aus verzinkten Stahlprofilen, Eckschutzschienen.
Oberflächenausbildung in Standardverspachtelung,
Qualitätsstufe Q2 (Grundverspachtelung plus
Nachverspachtelung/Finish). Eventuelle Fugenbewehrung
gemäß Herstellerangaben.

Einschließlich der Anarbeitung von Rohrdurchführungen
für WC und Waschtische, Spülkastenbetätigungen,
Unterputzarmaturen, Steckdosen, Schalter u. dgl..

Profile: CW/UW 50/06
Beplankung
vertikal und horizontal: 2 x 12.5 mm Gipsfaserplatten
Plattentyp EN 520: H2
Brandschutzkl. EN 13501: A2-s1,d0
Wanddicke: 200 mm
Wandhöhe: 1.50 m
Angeb. Fabrikat: .....
Menge: 12,000 m²

**40.10.60 Feuchtraumplatte Powerpaneel H2O, für Vorsatzschale, Zulage**
Beplankung der Vorsatzschale mit
Feuchtraumplatten Powerpaneel H2O (Fabrikat Fermacell
oder gleichwertig), D=12.5 mm, anstatt der
Gipsfaserplatten D=12.5 mm, Ständerwerk mit zusätzliche
m
Korrosionsschutz, als Zulage zu vorstehender Position.

Wassereinwirkungsklasse: W2-1 hoch
Korrosionsschutz: C4 hoch
Einbauort: Duschen
Angeb. Fabrikat: ....
Menge: 4,000 m²

**40.10.70 Gipsfaserplatten-Verkofferung, 2 x 12.5 mm**
Verkofferung aus Gipsfaserplatten für Rohrleitungen an
Wänden und Decken in Feuchträumen, inkl. erforderlicher
Unterkonstruktion aus Metallprofilen herstellen.
Fugen und Schraubenköpfe verspachteln,
Anschlüsse zu den Wand- und Deckenflächen abrisssicher
mit Glasfaserstreifen o.ä. überspannen.
Oberflächenausbildung in Standardverspachtelung,
Qualitätsstufe Q2 (Grundverspachtelung plus
Nachverspachtelung/Finish). Eventuelle Fugenbewehrung
gemäß Herstellerangaben.

Aufmaß: Abwicklungsfläche 200 x 200 mm
Plattendicke: 2 x 12.5 mm
Angeb. Fabrikat: .....
Menge: 10,000 m

**40.10.80 Wandende, Öffnungslaibungen, freistehend, Montagewand**
Beplankung von freistehenden Wandenden und
Öffnungslaibungen in Montagewänden, mit Plattenstreifen
(Material und Dicke wie Wandposition), inkl.
Kantenschutzprofilen, ggf. Profilverstärkungen und
Verspachtelung der Anschlüsse.

Wanddicke: 125 mm
Menge: 3,000 m

**40.10.90 Türöffnung, Montagewand, B/H = 0.90/2.37 mm**
Türöffnung in Gipsfaserplatten-Montagewand mit
Türpfosten aus UA-Ständerprofilen, inkl. aller
erforderlichen Verstärkungsprofile sowie Sturzprofil un
d
Fußwinkel.
Bauöffnungsmaße: 0.90/2.37 m
Fertigwanddicke: 125 mm
Menge: 3,000 St

**40.10.100 Türöffnung, Montagewand, B/H = 1.02/2.37 mm**
Türöffnung in Gipsfaserplatten-Montagewand mit
Türpfosten aus UA-Ständerprofilen, inkl. aller
erforderlichen
Verstärkungsprofile sowie Sturzprofil und Fußwinkel.
Bauöffnungsmaße: 1.02/2.37 m
Fertigwanddicke: 125 mm
Menge: 2,000 St

**40.10.110 Aussparung, Montagewand, 5-10 cm**
Aussparung in Montagewand durch Herstellen des
Ausschnitts sowie des elastischen Anschlusses
durchführender Leitungen, Kanäle u.dgl.

Größe: 5/5  bis 10/10 cm bzw.
Durchmesser 5 - 10 cm
Menge: 20,000 St

**40.10.120 Aussparung, Montagewand, 10-20 cm**
Aussparung in Montagewand durch Herstellen des
Ausschnitts sowie des elastischen Anschlusses
durchführender Leitungen, Kanäle u.dgl.

Größe: 10/10  bis 20/20 cm bzw.
Durchmesser 10 - 20 cm
Menge: 10,000 St

**40.10.130 Aussparung, Montagewand, 20-40 cm**
Aussparung in Montagewand durch Herstellen des
Ausschnitts sowie des elastischen Anschlusses
durchführender Leitungen, Kanäle u.dgl.

Größe: 20/20 bis 40/40 cm bzw.
Durchmesser: 20 - 40 cm
Menge: 10,000 St

#### 40.20 Decken

**40.20.10 Gipskartonplatten GKBi, Decke, 2. Lage**
Gipskarton-Feuchtraumplatten, als zweite Lage, an
vorhandene Unterdecke anbringen.
Oberflächenausbildung in Standardverspachtelung,
Qualitätsstufe Q2 (Grundverspachtelung plus
Nachversapachtelung/Finish). Eventuelle Fugenbehrung
gemäß Herstellerangaben.

Beplankung: 12.5 mm GKBi
Plattentyp EN 520: A
Brandschutzkl. EN 13501: A2-s1,d0
Kantenausbildung: .....
Raumhöhe: H = 3.60 m
Angeb. Fabrikat: .....
Menge: 20,000 m²

### 50 Herstellung Fußboden

#### 50.10 Betonarbeiten

**50.10.10 Schutz von Betonsteinpflaster, für Einbringung Unterbeton**
Schützen des Betonsteinpflasters im Innenhof durch
Abdecken mit Gewebefolie während der Betonierarbeiten
bei Einsatz einer Betonschlauchpumpe für den Unterbeton
;
inkl. Entsorgung nach Abschluß der Arbeiten.
Menge: 50,000 m²

**50.10.20 Trennlage, PE-Folie 0.2 mm**
Trennlage auf Planum unter Bodenplatten, mit
PE-Folie; Stöße überlappt.

Foliendicke: 0.2 mm
Stoßüberlappung: 15 cm
Menge: 130,000 m²

**50.10.30 Unterbeton C 25/30, Stahlfaserbeton, Dicke 15 cm**
Unterbeton aus Stahlfaserbeton auf Trennlage und
Sauberkeitsschicht herstellen, Oberfläche abgezogen,
Ausführung eben, mit Stahlfasern; Fertigung mit
Betonschlauchpumpe.

Schlauchlänge: 15 m

Vor Ort besteht keine Reinigungsmöglichkeit der
Betonschlauchpumpe.

Betongüte: C 25/30
Expositionsklassen: XC2 XF1
Überwachungsklasse: 1
Plattendicke: 15 cm
Faserbewehrung: 20 kg/m³
Standort: Erdgeschoß, im Gebäude, ehem. Fahrzeughalle
Menge: 20,000 m³

#### 50.20 Abdichtung

**50.20.10 Bodenflächen reinigen, Abdichtung**
Bodenflächen für Abdichtungen von arteigenen,
haftungsmindernden Verunreinigungen und Schichten, wie
Mörtelreste und Zementleimschichten, reinigen.

Bauteil und Lage: Unterbeton
Untergrund: Beton
Menge: 130,000 m²

**50.20.20 Randwinkel, verzinkt, L 200/100/10 mm**
Randwinkel aus verzinktem Stahl, mit Bohrungen, einschl
.
Befestigungsmaterial, liefern und montieren.

Standort: Fußbodenabschluß in Außentüröffnungen  als
Estrichrandprofil, zur Befestigung auf dem Unterbeton.

Stahlsorte nach EN 10027-1: S 235 JR
Abmessung: L 200/100/10 mm
Länge: 1190 mm
Unterfütterung: bis 2 cm
Menge: 2,000 St

**50.20.30 Anschluss, Randwinkel/Bauwerk, Kunststoffabdichtung**
äußere Anschlussfuge zwischen Randwinkel aus verzinktem
Stahl und Unterbeton/Mauerwerk der Türlaibung mit
Kunststoffabdichtung einschl. Vlieseinlage dicht
herstellen, mit Grundierung.

Angeb. Fabrikat: .....
Menge: 3,000 m

**50.20.40 Voranstrich, Bitumenlösung, Boden**
Voranstrich aus lösungsmittelhaltigem
Bitumen-Voranstrichmittel für Abdichtung an
horizontalen Flächen mit glatter Oberfläche.

Bauteil und Lage: Unterbeton
Untergrund: Beton
Menge: 130,000 m²

**50.20.50 Abdichtung, Feuchte, Boden, G 200 S4**
Abdichtung auf Bodenflächen gegen Bodenfeuchte mit
Bitumen-Schweißbahn auf vorhandenen Voranstrich.

Bauteil und Lage: Bodenplatte Erdgeschoß
Untergrund: Beton
Dichtungsbahn: G 200 S4
Abdichtungstyp: BA
Menge: 130,000 m²

**50.20.60 Rohrdurchführung, abdichten**
Anschluß der Fußbodenabdichtung an Rohrdurchführung aus
KG-Rohr. Haftgrund auftragen, Rundschnur einlegen und
mit zweikomponentigem Dichtstoff schließen.

Rohrdurchmesser: DN 100
Menge: 10,000 St

#### 50.30 Estricharbeiten

**50.30.10 Schutz von Betonsteinpflaster, für Einbringung Zementestrich**
Schützen des Betonsteinpflasters im Innenhof durch
Abdecken mit Gewebefolie während der Betonierarbeiten
bei Einsatz einer Betonschlauchpumpe für den Unterbeton
;
inkl. Entsorgung nach Abschluß der Arbeiten.
Menge: 50,000 m²

**50.30.20 Trennschicht, PE-Folie 0.2 mm, auf Abdichtung**
Trennschicht, einlagig, auf vorhandene Abdichtung,
Stöße mind. 8 cm überlappt und an den Rändern
entsprechend der Abdichtung hochgezogen.

Material: PE-Folie
Foliendicke: 0.2 mm
Menge: 120,000 m²

**50.30.30 Randstreifen, EPS**
Randstreifen mit angeklebtem Folienstreifen,
für schwimmenden Estrich an allen Randfugen.
Dicke: 8 - 10 mm
Material: EPS
Höhe: 150 mm
Menge: 110,000 m

**50.30.40 Wärmedämmung, EPS DEO 100 mm, Estrich**
Polystyrol-Hartschaumplatten, EPS DEO, zweilagig, als
Wärmedämmung unter Estrich, liefern und verlegen.

Dämmung: EPS-DEO, 100 kPa
Anwendungsgebiet: DEO nach DIN V 4108-10
WLG: 035
Baustoffklasse: B1
Plattendicke: 50+50 mm

Angeb. Fabrikat: .....
Menge: 110,000 m²

**50.30.50 Wärmedämmung, EPS DEO 80 mm, Estrich**
Polystyrol-Hartschaumplatten, EPS DEO, zweilagig, als
Wärmedämmung unter Estrich, liefern und verlegen.

Dämmung: EPS-DEO, 100 kPa
Anwendungsgebiet: DEO nach DIN V 4108-10
WLG: 035
Baustoffklasse: B1
Plattendicke: 50+30 mm

Standort: Duschen
Angeb. Fabrikat: .....
Menge: 10,000 m²

**50.30.60 Trittschalldämmung, EPS-DES sm 30-3 mm**
Polystyrol-Hartschaumplatten als Trittschalldämmung
unter Estrich, Trittschallrolldämung mit aufkaschierter
Verbundfolie für die Verlegung von Fußbodenheizungen
liefern und verlegen.

Dämmung: EPS-Trittschalldämmung (TSD)
Baustoffklasse: B1
Anwendungsgebiet: DES-sm
WLG: 045
Plattendicke: 30 mm
Zusammendrückbarkeit (CP): 3 mm
Nutzlast: 5.00 kN/m²
Steifigkeitsgruppe: 15

Angeb. Fabrikat: .....
Menge: 120,000 m²

**50.30.70 Zementestrich schwimmend, CT-C50-F6-S80**
Zementestrich (CT) als schwimmender Estrich, auf
vorhandener Dämmschicht, mit Bewehrungsfasereinlage, zu
r
Aufnahme von Belägen aus PVC, Holz oder Textil, als
Heizestrich.

Belagsart: PVC-Belag
CT-C50-F6-S80.
Druckfestigkeit: C 50
Biegezugfestigkeit: F6
Estrichdicke: 80 mm
Menge: 130,000 m²

**50.30.80 Gefälleestrich, Zulage**
Gefällestrich mit zweiseitigen Gefälle zu Abläufen in
Duschen herstellen, als Zulage zu vorstehender Position
(Mehrpreis).

Estrichart: Zementestrich
Neigungswinkel: 2 %
Menge: 10,000 m²

**50.30.90 Scheinfuge schneiden, in Estrich**
Scheinfuge in frischen Estrich schneiden.

Fugentiefe: 1/3 der Estrichdicke
Fugenbreite: 5 mm
Dicke Estrich: 80 mm
Menge: 20,000 m

### 60 Abdichtung, nachträglich

#### 60.10 Mauerwerkswände

**60.10.10 Bohrlochinjektion, Niederdruckverfahren, Mauerwerk d=bis 38 cm**
*** Bedarfsposition ohne GB
Horizontalsperre in Wänden gegen kapillar aufsteigende
Feuchtigkeit im Niederdruckverfahren wie folgt
herstellen:
- Bohrlöcher entsprechend dem Mauerwerksgefüge und der
-art, sowie in Abhängigkeit des Injektionsmittels
herstellen,
- Bohrstaub mit Druckluft ausblasen,
- Packer setzen,
- Flüssigkeit mittels Druckgerät bis zur Sättigung des
Mauerwerks einpressen,
- Packer entfernen,
- Abschließend die Bohrlöcher mit Vergussmörtel
schließen und Oberfläche angleichen.
Bauteil: Außenwände, Vollziegelmauerwerk
Arbeitsdruck: ca. 5 - 10 bar
Bohrlochdurchmesser: 12 - 18 mm
Bohrtiefe: MW-Dicke - 5 cm
Mauerdicke: bis 38 cm

Angeb. Verfahren: .....
Injektionsmittel: .....
Wirkungsprinzip: .....
Injektionszeit: .....
Menge: 40,000 m

### 70 Zusätzliche Leistungen

#### 70.10 Stundenlohnarbeiten

**70.10.10 Stundensatz Facharbeiter**
Arbeiten, welche nicht in den Positionen erfasst sind
und gegen Nachweis zur Ausführung kommen:
Facharbeiter
Menge: 50,000 h
